# Dachdeckungsarbeiten
Angebotsaufforderung (GAEB 90, DA83)
Währung: EUR
Auftraggeber: Covivio Immobilien GmbH

## Dachdeckungsarbeiten
Datum: 02.04.25

*Hinweis*
Angaben zum Baumaßnahme
1.1.  Lage der Baumaßnahmen

  46537 Dinslaken
  Am Stadtbad

1.2. Ausführungszeitraum für das Gewerk
Dachdeckungsarbeiten

  Anfang März 2026 - Mitte Juni 2026

1.3.  Neubaumaßnahme

  3 x 5-geschossiges Wohngebäude, Erdgeschoss, 3
Obergeschosse und  Staffelgeschoss  mit 18
Wohneinheiten sowie einer vollständigen Unterkellerung.

  _  Massivbauweise
  _  Tragende Wände aus Mauerwerk und Beton
  _  Stahlbetondecken
  _  Flachdach

1.4.  Grundstückserschließung

  Die Erschließung des Grundstückes erfolgt während
der Baumaßnahme.

1.5. Lageplan

1.6. Grundriss EG

1.7. Grundriss OG

1.8 Grundriss Staffelgeschoss

1.9. Schnitt A-A

1.10. Schnitt B-B

*Hinweis*
A)  ALLGEMEINE VORBEMERKUNGEN
  Stand Dezember 2022
==============================================

A1) ALLGEMEINES

Dem Leistungsverzeichnis liegen die "Zusätzliche
Vertragsbedingungen für die Ausführung von
Bauleistungen (Z-VOB/B)" der Covivio Immobilien GmbH,
Stand Januar 2022, zugrunde.

Für sich auf dieses Leistungsverzeichnis beziehende
Beauftragungen gelten die Vertragsbedingungen in jedem
Einzelfall als vereinbart. Sofern zukünftig als Ersatz
für die aktuell gültigen Z-VOB/B Stand Junil 2018 mit
dem Auftragnehmer neue Z-VOB/B vereinbart werden,
gelten für nach Gültigkeitsbeginn die neuen Z-VOB/B
beauftragte Leistungen ausschließlich die neuen
Z-VOB/B.

Für nach diesem Leistungsverzeichnis ausgeführte
Leistungen gelten, ergänzend zur den jeweiligen
Leistungsbeschreibungen der einzelnen Positionen, bei
evtl. Widersprüchen in nachfolgend genannter
Reihenfolge, folgende Bedingungen:

Diese ""Allgemeine Vorbemerkungen"" (A)
Die sich anschließenden ""Allgemeine technische
Vorbemerkungen"" (B),
Die sich anschließenden ""Besondere technische
Vorbemerkungen"" (für dieses Gewerk) (C),
Die ""Zusätzliche Vertragsbedingungen für die
Ausführung von Bauleistungen Z-VOB/B""
Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen.
Dazu gehören insbesondere folgende Verpflichtungen:

Alle Handwerker/Mitarbeiter des Auftragnehmers haben
die Verpflichtung, Kunden insbesondere Mietern höflich
und hilfsbereit zu begegnen. In Gesprächen mit den
Mietern ist das Bemühen von Covivio Immobilien GmbH um
einen verbesserten Kundendienst herauszustellen.
Die Mieter sind rechtzeitig vor Durchführung der
Arbeiten zu verständigen, ggf. durch  Aushang im
Treppenhaus oder auch individuelle Terminvereinbarung
mit dem einzelnen Mieter.
Möbel und sonstiges Mietereigentum, Bodenflächen und
angrenzende Bauteile etc. im Bereich der auszuführenden
Arbeiten sind durch Folie, evtl. Schaltafeln oder
Ähnliches zu schützen.

A3) PREISE

Soweit und sobald Überschreitungen absehbar sind, ist
hierüber dem zuständigen Bauleiter ein schriftliches
Angebot einzureichen und eine gesonderte Vereinbarung
über die Einkaufsabteilung zu treffen.

In den Einheitspreisen sind sämtliche Kosten, wie
Lohn-, Material- und Nebenkosten enthalten,
insbesondere auch:

Koordination / Terminabsprache(n) mit dem(den)
Mieter(n) / Kundenbetreuer(n) / Bauleiter(n)
Sämtliche Fahrt- und Transportkosten,
Sämtliche tariflichen Zulagen wie z. B. Schmutz- und
Staubzulagen, Zulagen für ekelerregende Arbeiten etc.,
Die Gestellung, Vorhaltung und spurlose Entfernung
aller erforderlichen Gerüste und Absperrungen (ggf.
auch Warnschilder) bis zu einer Höhe der Arbeitsbühne
von 2 m; die Mitbenutzung der Gerüste ist allen mit
Reparaturarbeiten beschäftigten Firmen kostenlos zu
gestatte.,
Befestigungsmittel aller Art; Hilfsstoffe wie Nägel,
Bindedraht und Kleinmaterial sowie alle Baustoffe, die
zur kompletten Erstellung der Leistung erforderlich
sind.
Die Abdeckung von Einrichtungsgegenständen zum Schutz
vor Beschädigung und Verschmutzung,
Das, ggf. tägliche, Säubern der Arbeitsstelle,
Der Ausbau und Abtransport sowie dieordnungsgemäße
Entsorgung, einschließlich Kippgebühren, sämtlichen
Bauschutts und aller alter, schadhafter Teile. Teile,
für die sich der Auftraggeber eine generelle oder
einzelfallbezogene Prüfung vorbehalten hat, sind bis zu
diesem Zeitpunkt, längstens jedoch für die Dauer von 10
Wochen, vom AN vorzuhalten und dürfen erst danach
entsorgt werden.
Alle weiteren Nebenleistungen, die zur Erfüllung der in
den Leistungspositionen beschriebenen Hauptleistungen,
unter Beachtung aller einschlägigen Vorschriften,
erforderlich sind, aber nicht gesondert aufgeführt
sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

Die neuesten DIN-Vorschriften (ausgenommen DIN 1961),
VDE- und VDI-Richtlinien
Die Vorschriften der zuständigen Behörden z. B.
Bauaufsicht, Gewerbeaufsicht, Brandverhütung, TÜV,
Berufsgenossenschaften und Versorgungsbetriebe,
Die Bestimmungen der Gerüstbauordnung,
Die Festlegungen des jeweiligen Werkstoffherstellers.
Die Werkstoffe müssen den geforderten Bedingungen der
Leistungsbeschreibung entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Dachdecker- u. Klempnerarbeiten

1.  Allgemein

1.1
Maßgebend für die Lieferung und Ausführung der
Leistungen sind die ATV in der VOB-Teil C und weitere
DIN-Vorschriften.
Alle Leistungen sind nach dem zum Zeitpunkt der
Ausführung geltenden Normen, Verordnungen, Richtlinien
etc. auszuführen.

Folgende Vorschriften sind besonders zu beachten

DIN 18334  Zimmerer- u. Holzbauarbeiten
DIN 18337  Abdichtung gegen nicht drückendes Wasser
DIN 18338  Dachdeckungs- u. Dachabdichtungsarbeiten
DIN EN 14437  Windsogberechnung (Sturmverklammerung-
  Dachsteine)
DIN 18339  Klempnerarbeiten
DIN  4102  Brandverhalten von Baustoffen und
Bauteilen
DIN  4108  Wärmeschutz im Hochbau
DIN  4109  Brandschutz im Hochbau
DIN  4117  Abdichtung gegen Bodenfeuchtigkeit
DIN  4122  Abdichtung gegen nicht drückendes
Oberflächenwasser
GEG  Gebäude Energie Gesetz

Die Allgemeinen Dachdeckerrichtlinien

Unfallverhütungsvorschriften/ Regeln der BG Bau
(Berufsgenossenschaft der Bauwirtschaft)
BGV  BG-Vorschriften
BGR  BG-Regeln
BGI  BG-Informationen
BGG  BG-Grundsätze
BetrSichV  Betriebssicherheitsverordnung mit den
dazugehörigen Technischen Regeln ,TRBS"
a.a.R.d.T.  Die Allgemein anerkannten Regeln der
Technik

Die Baustellenordnung der Covivio Immobilien GmbH
( siehe unter: www.covivio.de/ Handwerkermarktplatz)

Grundsätzlich sind nur Produkte zu verarbeiten die
entsprech-end der europäischen Richtlinien eine
CE-Kennzeichnung  unterliegen und besitzen.
Bezüglich der Wärmeleitfähigkeit sind zusätzlich zur
CE-Kenn-zeichnung nur Bauprodukte zugelassen, die zudem
einer Fremdüberwachung einer von Ländern zugelassenen
Stelle unterliegen und entsprechend überwacht sind.

1.2
Das Einrichten der Baustelle, Vorhalten, Unterhalten
und Abräumen der kompletten Baustelleneinrichtung sowie
die evtl. Abstellung von Hilfskräften zur Absteckung
des Gebäudes werden nicht besonders vergütet.
Material und Unterkunftsräume werden bauseits nicht zur
Verfügung gestellt.

1.3
Alle vom Auftragnehmer benutzten Flächen, Wege und
Straßen sind täglich zu säubern und gegen
Beschädigungen zu schützen.

1.4
Strom- und Wasseranschlüsse sind an der Baustelle
vorhanden. Die Verbrauchskosten sind mit der Covivio zu
verrechnen. Die Kosten für Zähleinrichtungen trägt der
AN.

1.5
Be- und Entlüftungen von Kaltdächern müssen
gewährleistet bleiben und bei fugendichten Eindeckungen
oder Abdichtungen sind ausreichende Querschnitte
herzustellen oder auf die Notwendigkeit der bauseitigen
Herstellung vor Baubeginn hinzuweisen.

1.6
Sämtliche anfallende Stemm- und Spitzarbeiten sind,
sofern sie nicht im Leistungsverzeichnis gesondert
aufgeführt sind, in den Einheitspreisen
einzukalkulieren.

1.7
Die Baustelle ist täglich sauber zu halten und
sämtliche Schutt und Materialreste sind ohne besondere
Aufforderung vom AN zu entsorgen. Der Auftraggeber
behält sich vor Bauschuttcontainer aufzustellen und die
hierfür anfallenden Kosten anteilig auf die
ausführenden Firmen umzulegen und von der
Schlußrechnung in Abzug zu bringen.

1.8
Alle Dachdeckungsmaterialien müssen der 1.Wahl bzw. der
besten Güteklasse entsprechen.

Artenschutz an Gebäuden
Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

### Bereich 01 Mehrfamilienhaus - Am Stadtbad 47

#### Abschnitt 01.01 Dachrinnen und Fallrohre

**01.01.0010 Zinkrinne, halbrund, 333 mm Zuschnit**
Halbrunde Hängerinne aus vorbewittertem  blaugrau
Titan-Zinkblech nach DIN EN 612, hergestellt aus
Titanzink DIN EN 988, TÜV geprüft, nach Quality Zinc
Kriterienkatalog, einschl. passendem Traufblech,
genietet und gelötet, einschl. der Rinnenhalter liefern
und montieren.
Zuschnitt  333 mm
Blechdicke  0,7 mm
Menge: 16,500 m

**01.01.0020 Endstücke / Kappen Dachrinne, zink**
Endstücke bzw. Kappenfür vorgenannte halb- runde Rinne
aus vorbewittertem blaugrau Titan-Zinkblech nach DIN EN
612, hergestellt aus Titanzink DIN EN 988, liefern und
wasserdicht vernieten und verlöten
Menge: 6,000 Stck

**01.01.0030 Dehnungsstück, Zulage Dachrinne**
Dehnungsstück für vorgenannte halbrunde Rinne aus
vorbewittertem blaugrau Titan-Zinkblech nach DIN EN
612, hergestellt aus Titanzink DIN EN 988, liefern und
wasserdicht montieren
Menge: 1,000 Stck

**01.01.0040 Einhängstutzen konisch**
konischer Einhängstutzen aus vorbewitterten
Titan-Zinkblech, als Rinnenanschluss mit unterseitig angesetztem Rohrknie für Dachrinnen;
einschl. des nötigen Ausschnittes.

Gesamtlänge:  ca. 1.250 mm
Menge: 4,000 Stck

**01.01.0050 Rinnenablaufstutzen gerade**
*** Bedarfsposition ohne GB
Rinnenablaufstutzen, gerade, eingelötet, bis
DN 150, für Dachrinnen, aus vorbewitterten
Titan-Zink, als Zulage.
Menge: 1,000 Stck

**01.01.0060 Laubfangkörbe aus verz. Draht**
Laubfangkörbe aus verzinktem Draht, für die Abläufe der
halbrunden Hängerinnen.
Menge: 4,000 Stck

**01.01.0070 Fallrohre DN 100, zink**
Fallrohre aus vorbewittertem Titan-Zinkblech für
Dachentwässerungsanlagen, in rundem Querschnitt, incl.
Rohrschellen mit doppeltem Scharnier, Schraubverschluß
und Stift bzw. Dolle im Mauerwerk, Beton o.dgl.
befestigen.

Durchmesser:  DN 100 mm
Menge: 85,000 m

**01.01.0080 Fallrohrbögen DN 100, zink**
Fallrohrbögen aus vorbewittertemTitanzinkblech in Form,
Ausführung und Abmessung zu den beschriebenen
Regenfallrohren passend,
in Schwanenhalsausbildung mit Doppelbogen
als Verbindung zwischen der Dachrinne und
dem Regenfallrohr.

Durchmesser:  DN 100 mm
Menge: 30,000 Stck

**01.01.0090 Paßstücke DN 100 als Zulage**
Paßstücke als Zulage, DN 100 mm
aus vorbewittertemTitanzinkblech in Form, Ausführung
und Abmessung zu den beschriebenen Regenfallrohren
passend
Menge: 42,000 Stck

**01.01.0100 Fallrohrabzweig DN 100**
Fallrohrabzweig
aus vorbewittertemTitanzinkblech in Form, Ausführung
und Abmessung zu den beschriebenen Regenfallrohren
passend,
als Verbindung zwischen Balkonablauf und
dem Regenfallrohr.

Durchmesser:  DN 100 mm
Menge: 12,000 Stck

**01.01.0110 Brüstungsabdeckung, vorbew. Zink, Zusch. 560 mm**
Brüstungsabdeckungen aus vorbewittertem
Titan-Zinkblech, einschl. aller Abkantungen,
Haftbleche, Folie und Kleber,
liefern und montieren.

Blechdicke  : 0,7 mm
Zuschnitt  : 560 mm
Anzahl Kantungen  : 4
Abwicklung  : 10-60-420-60-10
Einbau  : Mauerabdeckung
Neigung  : 2°Grad nach Innen

Aufbau:  a) vorbew. Zinkabdeckung
  b) Folie Delta -Trela (Fa. Dörken)
  c) Zinkhaftstreifen
Menge: 83,880 m

**01.01.0120 Brüstungsabdeckung, vorbew. Zink, Zusch. 440 mm**
*** Bedarfsposition ohne GB
Brüstungsabdeckungen aus vorbewittertem
Titan-Zinkblech, einschl. aller Abkantungen,
Haftbleche, Folie und Kleber,
liefern und montieren.

Blechdicke  : 0,7 mm
Zuschnitt  : 440 mm
Anzahl Kantungen  : 4
Abwicklung  : 10-60-300-60-10
Einbau  : Mauerabdeckung
Neigung  : 2°Grad nach Innen

Aufbau:  a) vorbew. Zinkabdeckung
  b) Folie Delta -Trela (Fa. Dörken)
  c) Zinkhaftstreifen
Menge: 83,880 m

**01.01.0130 Endböden als Zulage**
Endböden (Anschluss z.B. an Wand usw.) zu Mauer-/
Attikaabdeckung und zur Dachfläche
als Zulage zu den Zinkabdeckungen
Menge: 2,000 Stck

**01.01.0140 Gehrung als Zulage**
Gehrung als Zulage zu den Zinkabdeckungen
Menge: 5,000 Stck

**01.01.0150 Schiebenähte als Zulage**
Schiebenähte passend zu oben genannter Mauer- /
Attikaabdeckung aus Band Dehnungs- ausgleichern.
Metalldicke:  0,80 mm
Das Abdecken des Dehnungsbereiches ist mittels Kappe
passend zur Mauer-/ Attikaabdeckung auszuführen
Abkantungen:  4
Fixlänge:  0,50 m
Menge: 8,000 Stck

**01.01.0160 UDS-Verbinder als Zulage**
UDS-Verbinder, gewellt, hergestellt aus Titanzink DIN
EN 988, TÜV geprüft, nach Quality Zinc
Kriterienkatalog, passend zu oben genannter Mauer-/
Attikaabdeckung. Die Stoßverbinder sind einseitig zu
fixieren und unterdecken die 10 mm breite, offene
Stoßfuge.
Menge: 8,000 Stck

**01.01.0170 Holzbohle 40x5cm**
Holzbohle 30x5cm auf Salzbasis imprägniert, mit
Einschnitten gegen Verwinden, auf Betonbrüstungen
liefern fachgerecht befestigen
Menge: 83,880 m

**01.01.0180 Entlüftungselement Aufzugsschacht**
Entlüftungselement für den Aufzugsschacht liefern und
fachgerecht incl. Anarbeitung an die vorbeschriebene
Dachfläche montieren
Querschnitt 60 cm / 60 cm
z.B. Fabrikat Kurt Merk Blechwarenfabrik
Aufzugschachtentlüftung Lamelle
Menge: 1,000 St

#### Abschnitt 01.02 flach geneigte Dachflächen

**01.02.0010 Elastomerbitumen Dampfsperrbahn auf OSB Platte**
Dampfsperre SOPREMA Vapro vap kalt
Kaltselbstklebende Dampfsperrbahn mit variabler
Längsrandausbildung gemäß Stoffnorm DIN EN 13970
Selbstklebende Elastomerbitumen-Dampfsperrbahn durch
Abziehen der unterseitigen Schutzfolien auf ebenem und
trockenem Untergrund nach Herstellerangaben kalt
verkleben.
Nähte und Stöße dicht verschweißen.
Die Nahtüberlappungsbreite beträgt 8 cm, optional 13
cm.
Im Bereich von An- und Abschlüssen vollflächig 5 cm
über die Oberkante der Wärmedämmung hochführen.
Geprüfte Wasserdichtheit:
400 kPa über 24h.
Scherwiderstand der Fügenaht: > 1000 N
-Dicke 3,0 mm
Oberflächenausstattung:
-Oberseite: Vlies
-Unterseite: selbstklebendes Elastomerbitumen mit
abziehbarer Schutzfolie
-Trägereinlage:Aluminiumfolie/Glasgewebe
Untergrund:
Die Bahn kann aufgrund ihrer Ober- und
Unterseitenausstattung als temporäre Behelfsabdichtung
verwendet werden.

Fabrikat: SOPREMA Vapro vap oder gleichwertig

-------------------------------------------------------
---
vom Bieter einzutragen
Menge: 270,000 m²

**01.02.0020 PIR Dämmung**
SOPREMA EFYOS Blue A,
in Dämmstoffkleber
Wärmedämmung aus FCKW- und HFCKW freiem
Polyurethan-Hartschaum (PIR) nach DIN EN 13165, mit
beidseitigen Deckschichten aus Reinaluminium und oberseitiger
blendfreier Ausstattung, mit Stufenfalz, im Verband in
streifenweise applizierten - Dämmstoffkleber dicht
gestoßen verlegen.
Brandverhalten nach DIN EN 13501-1: Klasse E
Anwendungstyp nach DIN 4108-10: DAA dh
Druckspannung nach DIN EN 826 > 120 kPa
(bei 10% Stauchung)
Raumgewicht mind. 28 kg/m3
Wärmeleitfähigkeit nach DIN 4108-4: WLS 023

Dicke: 200 mm
Fabrikat:  SOPREMEN EFYOS Blue A
oder gleichwertig

.......................................................
.......
vom Bieter einzutragen

zum Material passender Kleber:

EFIFOAM-Dämmstoffklebeschaum;
MSK Dämmstoffkleber
oder geleichwertig

.......................................................
..........
vom Bieter einzutragen
Menge: 270,000 m²

**01.02.0030 2-lagige Dachabdichtung auf Dämmung**
2-lagige Dachabdichtung auf Dämmung bestehend aus:

1'te Lage

SOPREMA Vapro stixx 35 kalt
Kaltselbstklebende Elastomerbitumen-Unterlagsbahn mit
variabler Längsrandausbildung durch Abziehen der unterseitigen Schutzfolien auf ebenem und trockenem
Untergrund nach Herstellerangaben kalt verkleben.
Nähte und Stöße dicht verschweißen.
Die Nahtüberlappungsbreite beträgt 8 cm, optional 13
cm.
Oberflächenausstattung:
-Oberseite: Kunststoff-Folie
-Unterseite: kaltselbstklebendes Elastomerbitumen mit
abziehbarer Schutzfolie
Kennzeichnung:
PYE-KTG-KSP-3,5 DU/E1
nach Anwendungsnormen DIN SPEC 20000-201
und BA PYE-KTG-KSP-3,5 nach
DIN SPEC 20000-202 sowie Stoffnormen
DIN EN 13707 und DIN EN 13969,
Technische Kennwerte:
Geprüfte Wasserdichtheit:
500 kPa über 24h.
Dicke: 3,5 mm
Kaltbiegeverhalten -30°C
Wärmestandfestigkeit 100°C
Maximale Zugkraft 1000 N/50 mm längs, 1000 N/50 mm quer
Dehnung 3,5% längs, 3,5% quer
Untergrund: vorbeschriebene PIR Dämmung

SOPREMA Vapro stixx 35
oder gleichwertig

.......................................................
.............
vom Bieter einzutragen

2'te Lage
SOPRAGUM Flam HT-O Schiefer
Oberlagsbahn für hoch beanspruchte Abdichtungen,
vollflächig im Lagenversatz aufschweißen,
Nähte und Stöße dicht verschweißen.
Oberflächenausstattung:
-Oberseite: Schiefer
-Unterseite: Kunststoff-Folie
Kennzeichnung:
PYE-KTP 300 S5 DO/E1 nach Anwendungsnormen DIN SPEC
20000-201 und BA PYE-KTP 300 S5
nach DIN SPEC 20000-202 gemäß Stoffnormen
DIN EN 13707 und DIN EN 13969.
Technische Kennwerte:
Geprüfte Wasserdichtheit:
600 kPa über 24h.
Dicke: 5,2 mm
Kaltbiegeverhalten -40°C
Wärmestandfestigkeit 150°C
Maximale Zugkraft
1450 N/50 mm längs, 1250 N/50 mm quer
Dehnung 42% längs, 42% quer

SOPRAGUM Flam HT-O Schiefer
oder gleichwertig

.......................................................
...........
vom Bieter einzutragen
Menge: 270,000 m²

**01.02.0040 Bitu-/PUR-Anschluss an Durchdringungen**
Anschlüsse an Durchdringungen mit Flüssig- kunststoff
auf Bitumen/Polyurethanbasis wie
folgt herstellen:

Untergrund reinigen und aufrauhen, so dass dieser frei
von losen Teilen und fettfrei ist
Hochführen und anschweißen der Abdicht- ungsbahnen im
Lagenrückversatz, Anschlusshöhen bis 2 cm
Abflachen der oberen Bahnenkante mit einer Zungenkelle
Abkleben der oberen Begrenzungslinie und dem
Beschichtungsabschluss auf der Flächenabdichtung mit
Klebebändern
Anschlussfläche einstreichen, das dazuge- hörige Vlies
hohlraumfrei in das noch feuchte Harz eindrücken und
nochmals überstreichen
Nach Durchtrocknung (Fingerprobe) des ersten Anstriches
die gesamte Anschluss- fläche gut deckend übersteichen.
Schiefer- splitt, falls gewünscht, sofort in die noch
flüssige Kunststoffbeschichtung im Über- schuss
einstreuen, Klebebänder abziehen.

Verbrauch pro m²:
1. Beschichtung ca. 1500 g
2. Beschichtung ca. 1000 g
3. Beschichtung ca. 300 g
  (optional, nur bei Abstreuung)

System: ALSAN-Flashing Jardin
Menge: 7,000 Stck

**01.02.0050 Sanitärlüfter, wärmegedämmt, zweiteilig**
Sanitärlüfter, wärmegedämmt, zweiteilig, Durch- messer:
100 mm, einbauen und in die Dampf- sperrbahn bzw.
Dachabdichtung einbinden.

angebotenes Fabrikat: ____________________
  vom Bieter anzugeben
Menge: 7,000 Stck

**01.02.0060 Sekuranten**
Fester Edelstahl Anschlagpunkt nach EN 795
Sicherheitshalter ABS-Lock X, d=42mm mit
Kraftabsorbierung durch plastische Verformung, zur
Befestigung auf Holzunterkonstruktion verstärkt als
End- und Kurvenhalter für Seilsicherungssysteme nach EN
795 Kl. C, Komplett aus Edelstahl, mit abschraub- barer
Öse, für alle Dachaufbauhöhen bis maximal 850mm
(Dachaufbau angeben!), Halterabstand bis max. 7,5 m.
Mindestabstand zur Dachkante 2,5m, liefern und nach
Vorschrift des Herstellers mit dem entsprechenden
Befestigungsmaterial montieren und nach den
Flachdachrichtlinien in den Dachaufbau einbinden und
eindichten. Die Dachkonstruktion zur Aufnahme der
eingeleiteten Kräfte ist bauseits zu prüfen.

Fabrikat:  ABS Lock X-SR für Holz UK oder glw.
Menge: 12,000 Stck

**01.02.0070 Zink Rand Profil**
Zink Rand Profil gem. Detail
aus vorbewittertem  blaugrau Titan-Zinkblech nach DIN
EN 612, hergestellt aus Titanzink DIN EN 988, TÜV
geprüft, nach Quality Zinc Kriterienkatalog,

liefern und fachgerecht montieren
Menge: 50,000 m

**01.02.0080 Foliendach**
*** Bedarfsposition ohne GB
Alternativausführung der Position "2 - lagige
Dachabdichtung" als Foliendach
Fabrikat vom Bieter einzutragen

.......................................................
...................
Menge: 270,000 m²

#### Abschnitt 01.03 Abdichtung mit PUR gedämmter Flachdachterrassen

**01.03.0010 Betondecke reinigen**
Betondecke für einen staubfreien Untergrund von groben
Verschmutzungen wie Bauschutt, Ölrück- ständen u. ä.
trocken reinigen und angefallenen Schmutz beseitigen.
Menge: 115,000 m²

**01.03.0020 Bitumenvoranstrich, lösemittelhaltig**
Einmaliger Voranstrich für Dachabdichtung auf
Betondecke:
Elastomerbitumenvoranstrich, lösemittelhaltig, auf die
besenreine und trockene Stahlbetonfläche aufbringen und
ablüften lassen.
Verbrauch:  ca. 0,3 kg/m².
Fabrikat:  ELASTOCOL 500
Menge: 115,000 m²

**01.03.0030 Bitumenschweißbahn AL + V60 S4 auf Stahlbeton**
Bitumen-Dampfsperrbahn AL + V60 S4 gemäß Stoffnorm
DIN EN 13970 in der Fläche punkt bzw. unterbrochen
streifenförmig auf ebenen und trockenen Untergrund aus
Stahlbeton und im Bereich von An- und Abschlüssen
vollflächig nach Herstellerangaben aufschweißen Nähte
und Stöße dicht verschweißen
Im Bereich von An- und Abschlüssen vollflächig
5 cm über die Oberkante der Wärmedämmung hochführen.

Oberflächenausstattung
Oberseite:  Sand
Unterseite:  Kunststofffolie
Trägereinlage:  Aluminiumverbund/Glasvlies

angebotenes Fabrikat: ____________________
  vom Bieter anzugeben
Menge: 115,000 m²

**01.03.0040 Gefälledämmung, WLS 024, Mindestdicke 160m m, geklebt**
Lieferung und Verlegung von Polyurethan Wärmedämmung
zur Herstellung eines Gefälledaches bestehend aus
Grundplatten und/oder vorgefertigten Gefälleplatten,
gemäß Gefälledämmplan,mit LINITHERM PAL Gefälle
Elementen.

Dämmkern:
PU-Hartschaum nach DIN EN 13165; Nennwert der
Wärmeleitfähigkeit _d = 0,022 W/(mK); Brandverhalten
Klasse E nach DIN EN 13501-1 B2 nach DIN 4102-1;

Anwendungstyp: DAA dh

Deckschicht: beidseitige Aluminiumdeckschicht
Kantenverbindung: Grund- und Gefälledämmplatte ringsum
stumpf
Bezeichnung nach EN: PU-EN
13165-T2-DS(70,90)3-DS(-20,-)2-CS(10\Y)120-TR50

Außenmaß Grundplatte:  1200 x 600 mm
Außenmaß Gefälleplatte:  1200 x 1200 mm
Unterseite Gefälleplatte:  waagerecht
Oberseite Gefälleplatte:  geneigt, Gefälle
  ca. 2,0% [fix]
Dicke Gefälleplatte 1:  30/55 mm
Dicke Gefälleplatte 2:  55/80 mm
Dicke Gefälleplatte 3:  80/105 mm
Dicke Gefälleplatte 4:  105/130 mm
Dicke Grundplatten:  100 / 200 mm

Mittlere Dicke (mm): 160

Einschließlich Erstellung eines Verlegeplans,
notwendiger Dachreiter, Verschnitt und Schneidearbeiten
an Kehlen, Grate usw. sowie der notwendigen
Lagesicherung zwischen den Dämmplatten bei lose
verlegten Platten während der Bauphase. Lagesicherung
erfolgt z.B. durch geeignete Klebemassen.
Menge: 115,000 m²

**01.03.0050 Mehr-/Minderpreis pro cm Dickenänderung**
*** Bedarfsposition ohne GB
Mehr- und Minderpreis pro cm Gefälledämmschicht auf
Nachweis
Menge: 1,000 m²

**01.03.0060 Gefälledämmung Mehrpreis Kehl- u. Gratplatten**
Gefälledämmung Mehrpreis Kehl- u. Gratplatten:

Kehl- und Gratplatten

Dämmkern: PU-Hartschaum nach DIN EN 13165; Nennwert der
Wärmeleitfähigkeit
_d = 0,022 W/(mK); Brandverhalten Klasse E nach DIN EN
13501-1 B2 nach DIN 4102-1; Anwendungstyp: DAA dh

Deckschicht: beidseitige Aluminiumdeckschicht

Kantenverbindung: Grund- und Gefälledämmplatte ringsum
stumpf

Bezeichnung nach EN: PU-EN
13165-T2-DS(70,90)3-DS(-20,-)2-CS(10\Y)120-TR50

Außenmaße: 1200 x 1200 mm

Mehrpreis zur Vorposition für die Lieferung und
Verlegung von Kehl- und Gratplatten zur Herstellung
einer gezielten Dachentwässerung gemäß Gefälleplanung.
Menge: 85,070 m²

**01.03.0070 Kaltselbstklebende Unterlagsbahn auf PUR-DÄMMUNG**
PYE-KTG-KSP-3,0 nach Anwendungsnormen DIN V 20000-201
und BA PYE-KTG-KSP-3,0 nach DIN V 20000-202 gemäß
Stoffnormen DIN EN 13707 und DIN EN 13969 DU/E1 mit
DUO-Längsrand (3 cm selbstklebend + 5 cm Schweißrand),
kaltselbstklebende Elastomerbitumenunterlagsbahn durch
Abziehen der unterseitigen Schutzfolie auf die
ausgeschriebene Polyurethanwärmedämmung nach Herstellerangaben
verlegen Nähte und Stöße dicht verschweißen.

Oberseite aus Kunststoff-Folie
Unterseite aus streifenweise kaltselbstklebendes
  Elastomerbitumen und streifenweise Feinbesandung
mit abziehbarer Schutzfolie

Technische Kennwerte
Kaltbiegeverhalten:  -30°C
Wärmestandfestigkeit:  100°C

Maximale Zugkraft von 1000N/50 mm längs und 1000N/50 mm
quer
Dehnung:  3,5% längs, 3,5% quer

Fabrikat:  SOPRALENE Stick UL
Menge: 115,000 m²

**01.03.0080 Oberlage, wurzelfest, dunkelbraun vollflächig**
Polymerbitumenschweißbahn als Oberlage wurzel- und
rhizomfest, PYE-PV 200 S5 nach Anwendungsnormen DIN V
20000-201 und BA PYE-PV 200 S5 nach DIN V 20000-202
gemäß Stoffnormen DIN EN 13707 und DIN EN 13969 DO/E1,
Elastomerbitumen-Oberlagsbahn, durchwurzelungsfest
(gem. FLL-Verfahren), vollflächig im Lagenversatz
aufschweißen,
Nähte und Stöße dicht verschweißen.

Oberseite:  mineralische Bestreuung
Farbe:  Dunkelbraun
Unterseite:  Kunststoff-Folie

Technische Kennwerte:
Kaltbiegeverhalten:  -36°C
Wärmestandfestigkeit:  120°C
Maximale Zugkraft von 1000N/50 mm längs und 1000N/50 mm
quer
Dehnung:  40% längs, 45% quer

Fabrikat:  SOPRALENE Flam Jardin S5 dunkelbraun
Menge: 115,000 m²

**01.03.0090 Unterkonstruktion für gedämmter Wandanschluss**
Unterkonstruktion für gedämmten Sockelwandanschluss wie
folgt herstellen:

Perimeterdämmplattenstreifen EPS 035, d = 120 mm, auf
22
mm starke OSB-Platte kleben
Fertige Verbundplattenhöhe:  ca. 150 mm
Fertige Verbundplattendicke:  ca.  142 mm

Gefertige Verbundplattenstreifen oberhalb der
Gefälledämmung an der Aussenwand (Rohmauerwerk)
passgenau, lot und waagerecht ausrichten und
thermischgetrennt mit Dübeln an der Wand montieren.
Menge: 176,690 m
Zuordnung: 321

**01.03.0100 Zulage für Eckausbildung Unterkonstruktion**
Zulage zu Wandanschluss- Eckausbildungen der
Unterkonstruktion
Menge: 50,000 Stck
Zuordnung: 321

**01.03.0110 Wandanschluss bituminös einschl. Z-Feuchtigkeiotssperre**
Wandanschluss an vorbeschriebener Unterkonstruktion als
Zulage zu den Abdichtungspositionen wie folgt
herstellen:

Flächen gründlich reinigen und vorstreichen
Hartschaum-Dämmkeil 5/5 cm oder 10/10 cm, je nach
Erfordernis, liefern und auslegen
V 13 in Streifen lose zum Schutz des Keils verlegen

Abdichtungslage (Elastomerbitumenbahn) im
Lagenrückversatz an der Holzwerkstoffplatte in max. 1m
breite Streifen hochführen und befestigen, Zuschnitt
ca. 40 cm

2. Abdichtungslage (Elastomerbitumenbahn) in gleicher
Form wie erste Abdichtungslage aufbringen, Zuschnitt
ca. 50 cm

Flüssigkunststoffabdichtung auf
Bitumen/Polyurethanbasis als Z-Feuchtigkeitssperre nach
Herstellervorgaben wie folgt herstellen:
Untergrund aufrauhen und reinigen, so dass dieser frei
von losen Teilen und fettfrei ist
Abflachen der oberen Bahnenkante mit einer Zungenkelle
 Abkleben der Beschichtungsabschlüsse
Anschlußflächen einstreichen, Vlies in das feuchte Harz
eindrücken u. überstreichen
Nach Durchtrocknung die gesamte Anschlussflächen
ochmals gut deckend überstreichen

Abwicklungshöhe der Z-Isolierung:  ca. 35 cm

Fabrikat:  ALSAN-Flashing Jardin oder gleichwertig
Menge: 176,690 m
Zuordnung: 321

**01.03.0120 Flüssigkunststoffanschluss an Durchdringungen**
*** Bedarfsposition ohne GB
Anschlüsse an Durchdringungen mit Flüssigkunststoff auf
Bitumen/Polyurethanbasis wie folgt herstellen:

Untergrund reinigen und aufrauhen, so dass dieser frei
von losen Teilen und fettfrei ist
Hochführen und anschweißen der Abdicht- ungsbahnen im
Lagenrückversatz, Anschlusshöhen bis 2 cm
Abflachen der oberen Bahnenkante mit einer Zungenkelle
Abkleben der oberen Begrenzungslinie und dem
Beschichtungsabschluss auf der Flächenabdichtung mit
Klebebändern
Anschlussfläche einstreichen, das dazuge- hörige Vlies
hohlraumfrei in das noch feuchte Harz eindrücken und
nochmals überstreichen
Nach Durchtrocknung (Fingerprobe) des ersten Anstriches
die gesamte Anschluss- fläche gut deckend übersteichen.
Schiefer- splitt, falls gewünscht, sofort in die noch
flüssige Kunststoffbeschichtung im Über- schuss
einstreuen, Klebebänder abziehen.

Verbrauch pro m²:
1. Beschichtung ca. 1500 g
2. Beschichtung ca. 1000 g
3. Beschichtung ca. 300 g
  (optional, nur bei Abstreuung)

System: ALSAN-Flashing Jardin
Menge: 1,000 Stck

**01.03.0130 Flüssigkunststoffanschl. an Stahlblechprofile/ PVC-Fensterprofilschwellen**
Anschlüsse an Stahlblechabschlussprofile der Balkone/
Dachterrassen u. an PVC-Fensterprofil- schwellen mit
Flüssigkunststoff auf Bitumen- Polyurethanbasis wie
folgt herstellen:

Untergrund reinigen und aufrauhen, so dass dieser frei
von losen Teilen und fettfrei ist
Hochführen und anschweißen der Abdicht- ungsbahnen im
Lagenrückversatz, Anschlusshöhen bis 2 cm
Abflachen der oberen Bahnenkante mit einer Zungenkelle
Abkleben der oberen Begrenzungslinie und dem
Beschichtungsabschluss auf der Flächenabdichtung mit
Klebebändern
Anschlussfläche einstreichen, das dazuge- hörige Vlies
hohlraumfrei in das noch feuchte Harz eindrücken und
nochmals überstreichen
Nach Durchtrocknung (Fingerprobe) des ersten Anstriches
die gesamte Anschluss- fläche gut deckend übersteichen.
Schiefer- splitt, falls gewünscht, sofort in die noch
flüssige Kunststoffbeschichtung im Über- schuss
einstreuen, Klebebänder abziehen.

Verbrauch pro m²:
1. Beschichtung ca. 1500 g
2. Beschichtung ca. 1000 g
3. Beschichtung ca. 300 g
  (optional, nur bei Abstreuung)

System: ALSAN-Flashing Jardin
Menge: 4,000 Stck

**01.03.0140 Zul. Stahlblechanschlüsse Eckausbildung**
Herstellen von Eckausbildungen als Zulage zu den
ausgeschriebenen Stahlblechanschlüssen
Menge: 8,000 Stck
Zuordnung: 321

**01.03.0150 LORO-X Haupt-Not-Kombi DUOFLUX Attikadirektablauf mit Doppelrohr**
Komplett-System: LX1156-3X mit 45° Klebeflansch
LORO-X Haupt-Not-Kombi DUOFLUX Attikadirektablauf mit
Doppelrohr, Serie 43 mit Becken, für Hauptentwässerung
mit Freispiegelströmung, Abflussleistung 2,2 l/s bei 35
mm Wasserhöhe auf dem Dach und Notentwässerung 3,4 l/s
bei 75 mm, mit Klebeflansch, für
Bitumen-Abdichtungsbahnen, Eingrifftiefe 52 mm, nach
DIN EN 1253, mit erhöhtem Qualitätsstandard gemäß
RAL-Gütezeichen GZ-694, Leistungsnachweis mit
normgerechtem Prüfsystem, bestehend aus:

1 x  13207.070X - LORO-X
  DUOFLUX-ATTIKA-DIREKTABL.M.DOPPELROHR
U.KLEBEFLASCH DN70
1 x  01317.00X - LORO LS-WÄRMEDÄMMBLOCK

2 x  01301.070X - LORO-X ROHR 1 MUFFE 500 MM
  DN 70

1 x  15199.070X - LORO-X SPEIERROHR 250 MM +
MUFFE, DN 70

1 x  04380.070X - LORO-X SAMMELTOPF MIT
LÜFTUNGSROHR DN 70

1 x  13228.070X - LORO-SCHIEBEFLANSCH  F.ATTIKASTAR
DACHBL.DN 70

2 x  00806.070X - LORO-X SICHERUNGSSCHELLE  DN 70

2 x  00911.070X - LORO-X DICHTELEMENT DN 70
Menge: 6,000 Stck
Zuordnung: 321

**01.03.0160 DN 70 Rohr mit einer Muffe 250mm lang**
LORO-X Rohr als Verlängerungsrohr zum Attikaablauf,
aus Stahl, feuerverzinkt, mit
2-Kammern-Steckmuffenverbindung,  250 mm, DN 70
Menge: 6,000 Stck

**01.03.0170 Alwitra-Wandanschlussprofil WA 1-ÜK 150**
*** Bezugsbeschreibung
Wandanschlussprofil, stanggepresst, biegesteifes
Aluminium-Klemmprofil, EN AW-6060 T66 mit vgekantetem
Aluminium-Überhangprofil, EN AW-5005A,
korrosionsbeständig
mit Stossverbindern liefern und nach DIN und
Herstellervorschrift auf vorhandene OSB-Platte
montieren einschl.elastischer Versiegeung des Klemm- u.
Überhangprofils liefern u. gem. Herstellervorschrift
mit geeigneten Befestigungsmaterial montieren.

Fabrikat:  Alwitra WA 1-ÜK nach DIN und
Ausführung:  in Alu-Natur,
Abmessungen:  ca.250 mm Höhe Überhangprofil, mit
Menge: 176,690 m
Zuordnung: 321

**01.03.0180 Zulage WA-Profil-Eckausbildungen**
*** wie Position 01.03.0170
Innen- u. Aussenecken zur Vorposition liefern
u.montieren, als Zulage.
Menge: 50,000 Stck
Zuordnung: 321

**01.03.0190 Zulage WA-Profil-Endkappen**
*** wie Position 01.03.0170
Endkappen zur Vorposition liefern u.montieren, als
Zulage.
Menge: 8,000 Stck
Zuordnung: 321

#### Abschnitt 01.04 Dachterrassenbelag

**01.04.0010 Isolierschutzmatten**
Regupol Isolierschutzplatten oder gleichwertig aus PUR-
gebundenem Gummigranulat liefern und verlegen.
Adhäsivkleber oder Kunststoffkleber.
Die Regupol-Platten sind alsbald nach Verlegung mit
Humus, Sand, Steinplatten zu bedecken.
Es sind die Verlegerichtlinien des Herstellers zu
beachten.

Format:  2.300 x 1.150 mm
Lieferbare Stärke:  20 mm
Spezifisches Gewicht:  ca. 730 kg/mü
Menge: 115,000 m²

**01.04.0020 AquaDrainr T+ Flächendrainage**
AquaDrainr T+ Flächendrainage, hochleistungsfähig und
kapillarbrechend, mit unverrottbarem oberseitigem
Geotextilvlies für die ganzflächige Aufstelzung von
Oberbelägen und zur Vermeidung von Versottungen liefern
und nach Herstellervorgaben unterhalb selbstliegende
Beläge auf ungebundenen gewaschenen Kies-/
Splittbett-Ausgleichsschichten einbauen.
Die Lamellen sollen in Hauptentwässerungsrichtung
zeigen.
Im Einheitspreise ist die Lieferung und der Einbau von
AquaDrainr SK Stoßabdeckungen einzukalkulieren.

Trittschallverbesserung:  bis zu 25 dB
(Splittbettverleg.), gem. Prüfbericht Labor für
Bauakustik, Wiesbaden

Wasserableitvermögen:  bis zu 1,18 l/(m x s)
gemäß Prüfbericht der tBU Greven.

Produkt:  AquaDrainr T+, Rollenware (1m x 10m)
Dicke:  16 mm

Fabrikat:  GUTJAHR Systemtechnik GmbH, 64404
Bickenbach
  Tel. 0 62 57/ 93 06-0 - Fax 0 62 57/ 1611
Menge: 115,000 m²

**01.04.0030 AquaDrainr Randdämmstreifen**
AquaDrainr Randdämmstreifen mit selbstklebendem Fuß.
Verhindert kraftschlüssiges Einspannen des Belags und
der Drainage-/Entkopplungsmatte liefern und nach
Herstellervorgaben einbauen.

Mögliche Einbauorte:
Im Bereich von aufgehenden Bauteilen
(Wand-/Türanschlüsse)
Im Bereich von ProFinr Randprofilen
Zur Ausbildung von Feldbegrenzungsfugen in
Estrich-/Drainestrichschichten

Produkt::  AquaDrainr Randdämmstreifen
Maße:  H x B x D:  80 x 40 x 8 mm

Fabrikat:  GUTJAHR Systemtechnik GmbH, 64404
Bickenbach
  Tel. 0 62 57/ 93 06-0 - Fax 0 62 57/ 1611
Menge: 176,690 m
Zuordnung: 321

**01.04.0040 Dachterrassen-Betonwerksteinplatten, Kiesbett**
*** Bezugsbeschreibung
Betonwerksteinplatten liefern und mit 1%-1,5% Gefälle
auf gewaschenen Kies der Körnung 4 bis 8 mm,
Kiesbettschichtdicke 4 bis 6 cm verlegen.
Im Einheitspreis ist die Lieferung und Einbringung von
3 bzw. 4 schenkelige Fugenkreuzen z.B. AquaDrainr FF
Fugenfix einzukalkulieren, Fugenbreite bis max. 5 mm
(offen).
Jeglicher Kontakt zum Boden bzw. Wänden ist durch
Einlegen von Randstreifen 5 mm dick auszuschließen.
Das Anarbeiten an aufgehende Bauteile ist
einzukalkulieren.

Platten aus Beton DIN EN 1339 PKDUI, Oberfläche
gestrahlt, Steinkante gefast

Abmessungen :  ca. 400 x 400 x 40 mm
Einbauort:  Balkone / Dachterrassen
Fabrikat:  Nach vorzulgender Muster u. Wahl des
  Auftraggebrs
Menge: 115,000 m²

**01.04.0050 Zul. für 1cm zusätzl. Kiessschüttung**
*** Bedarfsposition ohne GB
*** wie Position 01.04.0040
1cm zusätzliche Kiesschüttung pro m2 Kiesbett als
Zulage
Menge: 1,000 m²

**01.04.0060 Zul. Betonwersteinplatten schneiden**
*** wie Position 01.04.0040
Betonwersteinplatten durch schneiden scharfkantig herstellen und einpassen, als Zulage.
Menge: 90,930 m

**01.04.0070 Bewegungsfuge, ungedämmt**
*** Bedarfsposition ohne GB
Bewegungsfugenausbildung wie folgt herstellen:

40 cm Streifen der Abdichtungsbahn über der Fuge
verlegen und über der Fuge trennen
Elastomerbitumen-Bewegungsfugenband über der Fuge
verlegen und auf beiden Seiten streifenweise ca. 12 cm
auf die erste Abdichtungsbahn aufschweißen
Oberlage aus der Fläche vollflächig aufgeschweißt bis
ca. 12 cm auf das Bewegungsfugenband führen
Bestreuung der Oberlagsbahn auf beiden Seiten in einer
Breite von ca. 20 cm anflämmen und in das
Deckschichtbitumen einzudrücken
Oberlage als Schutzkappe, Zuschnitt ca. 90 cm, auf
beiden Seiten in einer Breite von ca. 20 cm
aufschweißen

Fabrikat:  SOPRAJOINT WF
Menge: 1,000 m

**01.04.0080 Drainrost, barrierefrei, AquaDrainBF-Flex 150, L=1,25 m**
*** Bezugsbeschreibung
AquaDrainr BF-FLEX 150 Gitterrost, stufenlos
belagsbündig höhenverstellbar und variabel einstellbar
für schräge Rampen u. flexibel ablängbar.
Gitterrost mit Maschenweite 30/10 mm, einschl.
Schmutzgitter zwischen Gitterrost und Rahmen,
notwendiger Standard-Drehfüße bzw.
Standard-Kugelkopfdrehfüße sowie notwendiger
Schieberplatten und 2 AquaDrainr FLEX Endkappen liefern
und vor Balkon- und Terrassentüren einbauen.
Notwendiges Ablängen der Grundeinheit bzw. des
Anbauteils und der Verschnitt sind im Einheitspreis
einzukalkulieren.

Einsatzbereich:  Barrierefreie Türschwellen auf
  Balkonen und Terrassen,  rollstuhlbefahrbar
Belastbarkeit:  bis 300 kg (Einbau einer zusätzlichen
  Schieberplatte in der Mitte des Rostes
  notwendig).

Gitterrostlänge:  ca. 1,25 m nach örtl. Aufmass
Gitterostbreite  150 mm
Gitterrosthöhe:  80-125 mm (Standard-Drehfüße)

Rahmenmaterial:  Stahl feuerverzinkt
Auflagen-Gitter  feuerverzinkt

Fabrikat:  GUTJAHR Systemtechnik GmbH
oder gleichwertig

.......................................................
..............................
vom Bieter einzutragen
Menge: 3,000 Stck
Zuordnung: 321

**01.04.0090 Drainrost barriefrei AquaDrainr BF-FLEX 150, L= 1,50m**
*** wie Position 01.04.0080
AquaDrainr BF-FLEX 150 Gitterrost wie vor beschrieben,
jedoch

Gitterrostlänge:  ca. 1,50 m nach örtl. Aufmass
Menge: 1,000 Stck
Zuordnung: 321

**01.04.0100 Drainrost barriefrei AquaDrainr BF-FLEX 150, L= 2,40 m**
*** wie Position 01.04.0080
AquaDrainr BF-FLEX 150 Gitterrost wie vor beschrieben,
jedoch

Gitterrostlänge:  ca. 2,40 m nach örtl. Aufmass
Menge: 4,000 Stck
Zuordnung: 321

**01.04.0110 Zul. für AquaDrainr BF-FLEX 150 Gitterroste in Edelstahl**
*** Bedarfsposition ohne GB
Zulage für die Ausführung der AquaDrainr BF-FLEX 150
Gitterrostabdeckungen in Edelstahl elektropoliert,
Werkstoff Nr.1.4301
Menge: 14,850 m
Zuordnung: 321

**01.04.0120 Zul. AquaDrainr BF-FLEX 150 Gitterroste in Profildesign**
*** Bedarfsposition ohne GB
Zulage für die Ausführung der AquaDrainr BF-FLEX 150
Gitterrostabdeckungen im Profildesign, Edelstahl
elektropoliert, Werkstoff Nr.1.430
Menge: 14,850 m

**01.04.0130 AquaDrain DR-GE Ablaufrost feuerverzinkt, 400/400 mm**
Stufenlos höhenverstellbare Ablaufroste für die
Entwässerung und die Revision von Bodenabläufen,
liefern u. gem. Herstellervorschrift einbauen, einschl.
notwendigem Zubehör wie Fugenband u. Flexendkappen.
Höhenverstellbar von 48-93 mm (bzw. 76 mm vor
bauseitigem Abflexen des Fußgewindes) mit XL-Füßen
55-168 mm (bzw. 151 mm vor bauseitigem Abflexen des
Fußgewindes)

Rahmenhöhe:  41 mm
Maße:  400 mm x 400 mm
Material:  feuerverzinkt
Einsatzbereich:
Über Boden-/Dachabläufen und Einlaufzonen von Speiern

Fabrikat:  GUTJAHR Systemtechnik GmbH
Menge: 6,000 Stck
Zuordnung: 320

**01.04.0140 Zul. AquaDrain DR-Ablaufrost in Edelstahl**
*** Bedarfsposition ohne GB
Zulage für die Ausführung des AquaDrain DR-Ablaufrost,
400/400 mm in Edelstahl elektropoliert, Werkstoff
Nr.1.4301
Menge: 6,000 Stck

**01.04.0150 Zul. AquaDrain DR-Ablaufrostauflage in Profildesign**
*** Bedarfsposition ohne GB
Zulage für die Ausführung der AquaDrain
DR-Ablaufrostauflagen, 400/400 mm, im Profildesign,
Edelstahl elektropoliert, Werkstoff Nr.1.430
Menge: 6,000 Stck

**01.04.0160 Lochwinkel als Kiesleiste**
Lochwinkel, Maße 70/50/1000 mm, zwischen Belag und
Drainrost auf AquaDrainT+ oder den Abdichtungsbahnen
lifern u. fachgerecht einbauen.
Produkt:  AquaDrainLW Lochwinkel verzinkt
Fabrikat:  GUTJAHR
Menge: 22,470 m
Zuordnung: 321

#### Abschnitt 01.05 Abdichtungsarbeiten Betonsohle

**01.05.0010 Betondecken reinigen**
Betondecke für einen staubfreien Untergrund von groben
Verschmutzungen wie Bauschutt, Ölrückständen u. ä.
trocken, reinigen und angefallenen Schmutz beseitigen.
Menge: 350,000 m²

**01.05.0020 Voranstrich für Delta-Thene**
Voranstrich und Haftgrund mit hoher Eindring- wirkung
für DELTA-THENE auf trockenem Untergrund aufbringen
(siehe Herstellervorschrift)
Materialverbrauch 0,2-0,3 kg/m² nach Untergrund
Menge: 350,000 m²

**01.05.0030 Abdichtung DELTA-Thene**
Feuchtigkeitsabdichtung mit Dörken-Folie DELTA- Thene
nach den Herstellervorschriften liefern und verlegen
Menge: 350,000 m²

#### Abschnitt 01.06 Stundenlohnarbeiten

*Hinweis*
Der Auftragnehmer ist ohne vorherige Anmeldung u. ohne
vorheriger schriftliche Zustimmung durch den
Auftraggeber (AG) nicht berechtigt Tagelohnarbeiten
auszuführen.
Geleistete Tagelohnarbeiten, die vor Ausführung nicht
schriftlich durch den AG beauftragt/ genehmigt wurden,
werden nicht vergütet.

**01.06.0010 Stundenlohn Facharbeiter**
*** Bedarfsposition ohne GB
Für evtl. erforderliche Arbeiten, die nicht im
Leistungsverzeichnis erfaßt sind und gegen Nachweis zur
Ausführung kommen, werden verrechnet für:
Facharbeiter
Menge: 1,000 h

**01.06.0020 Stundenlohn Helfer**
*** Bedarfsposition ohne GB
Für evtl. erforderliche Arbeiten, die nicht im
Leistungsverzeichnis erfaßt sind und gegen Nachweis zur
Ausführung kommen, werden verrechnet für:  Helfer
Menge: 1,000 h

#### Abschnitt 01.07 Flachdachausstieg

**01.07.0010 Gorter - Flachdachausstieg 700 x 1400**
Dachausstieg mit Scherentreppe incl. Montage
RHT 7014: 700 x 1400 mm / 38 kg

-Thermisch getrennte und isolierte Konstruktion
-Öffnungsmechanismus: Kontra Balance System mit
-Öffnungshilfe
  und Zurückfallhemmung
-Automatische Verriegelung im geöffneten Zustand,
-Entriegelung
 mit einer Hand
-Euro-Zylinderschloss aus Edelstahl, Innen- und
Außenbedienung
-Wind- und wetterdichte umlaufende dichtung zwischen
Deckel und
 Kranz
-Diagonaler Handlauf an der Innenseite des Deckels für
einen
 sicheren Halt beim Einund Ausstieg

Leistung nach CE (ETA-15/0338):
-Widerstand gegen dauerhafte Belastung
 (Eurocode EN 1993-1-1): 1050 kg/m²
-Dämmwert (EN-ISO10077-2): Uw ≤ 0,32 W/(m².K)
 Luftschalldämmung (EN-ISO140-3): 26 dB
-Schlagregendichtheit (EN 12208): Klasse E 650
-Widerstandsfähigkeit bei Windlast (EN 12210): Klasse E
3000
-Widerstandsfähigkeit gegen Schneelast (EN
1991-1-3):3,97kN/m²
-Durchwurfhemmung (EN 356): Klasse P5A
-Belastung mit einem weichen, schweren Stoßkörper (EN
13049)
 Klasse 5
-Luftdurchlässigkeit (EN 12207): Klasse 3

Standard Pulverbeschichtung:
Aluminium: RAL 7047-Außenseite und RAL 9010-Innenseite

Scherentreppe, Typ Large
Einbaukasten für Rohbaumaß (B x L x H): 700 x 1.200 x
250 mm
Trittabstand: 250 mm
lichte Raumhöhe ca. 2500 mm

Ausführung:
Material: Druckguss-Aluminium
Stufengröße: 350 x 140 x 26 mm, mit
Anti-Rutsch-Profilierung
Stufenabstand: ca. 250 mm, abhängig von Deckenhöhe
Horizontale Position der Stufen ist nachstellbar

Zubehör (inklusive):
Bedienungshaken und Öse
Handlauf mit Vorhängeschlossvorbereitung zur Sicherung
der ausgeschobenen Treppe
Treppenführungssystem

Zertifizierungen:
CE ETA-15/0338
Aboma Zertifikate
TÜV NORD Zertifikat nach EN 131, mit Logo "Baumuster
geprüft"
Menge: 1,000 Stck

**01.07.0020 Aussparrung in Holzkonstruktion**
Dachhaut öffnen und eine Aussparrung für den vorbeschriebenen Dachausstieg in die Dachkonstruktion
schneiden.
Aufbau der Dachhkonstruktion aus:
Dachhaut, OSB Platte, Dämmschicht ca. 18cm, OSB Platte,

Untersicht aus GK-Platte
Das ausgebaute Material ist fachgerecht zu entsorgen.
Menge: 1,000 Stck

**01.07.0030 Anarbeiten an Dachhaut**
Anarbeiten an die vorhandene Dachhaut z.B.
Bitumen-Dach- bahn, Kunststoff-Dachbahn sowie sonstige
Dachbahnen für
den vorbeschriebenen Dachausstieg.
Die Dachbahn ist mit Hilfe von Leisten des jeweiligen
Flachdachausstiegherstellers zu befestigen oder mit
einer Alu-Wandabschlußschiene (incl. Versiegelung).

Das Reinigen und Vorgrundieren sowie Material und Lohn
sind im Einheitspreis zu kalkulieren.

Das Anarbeiten an die Untersicht bzw. Rahmen im Inneren
an Putz oder Gipskarton erfolgt bauseits.
Menge: 1,000 Stck

**01.07.0040 Flachdachausstieg mit Treppe - Wärmeschutz**
*** Bedarfsposition ohne GB
Typ: Wellhöfer Flachdachausstieg mit Bodentreppe mit
WärmeSchutz WS3D

Deckenöffnung: Länge 140cm, Breite 70cm
Konstruktionshöhe ca. 40cm (Dachüberstand 22cm
erforderl.) lichte Raumhöhe ca. 250cm

Flachdachausstieg:
GFK-Satteldach (lichtgrau RAL 7035); integrierte
Hinterlüftung; beidseitige Verriegelung; vorbereitet
für Profilzylinder-Schloss; Einhandbedienung;
selbstöffnend durch Gasdruckfedern; stabile Verbindung
von Bodentreppen- und Flachdachkasten durch
verschraubte Verbindungslaschen aus Aluminium; oben ein
umlaufendes Wetterschutzprofil aus Aluminium auf
Gehrung; Zusatzstufe aus Aluminium

Schloss mit Profilzylinder (PZ) für Flachdach-Deckel
(inkl. 2 Schlüssel)

Bodentreppe
(DIN EN 14975, DIN 3193) in Möbelqualität (weißer
Deckel, weiße Kunststoffdeckleisten auf Gehrung)
Schadstoffarm geprüft DIN EN ISO 16516, TVOC/HCHO
deutlich unter den Grenzwerten des Sentinel Haus
Instituts

Fachgerecht eingebaut als einbaufertiges System inkl.
WärmeSchutz WS3D: Dämmwert U=0,80 W/(m K) geprüft,
DIN EN ISO 12567-1:2010-12, IBP Fraunhofer Stgt.
Klimastabil Klasse 3 geprüft, Klima c/d in Anlehnung
DIN EN 12219: 2000-06, PfB Prüfzentrum für Bauelemente
3 2/3; Luftdurchlässigkeit Bodentreppe und Anschluss
Klasse 4, Dichtwert a=0,01 m /hm(daPa ) geprüft, in
Anlehnung DIN EN 12207 / DIN EN 1026:2016-09, PfB

Treppenteil: Typ GutHolz: dreiteilig, Hartholzstufen,
Stufentiefe 9cm, gerillt, in Wangen mit
Schwalbenschwanznut verleimt

Riegelschloss mit Rundzylinder für Bodentreppe mit 2
Schlüssel
Menge: 1,000 Stck

**01.07.0050 Flachdachausstieg mit Treppe - Feuerschutz**
*** Bedarfsposition ohne GB
Typ: Wellhöfer Flachdachausstieg mit Bodentreppe mit
FeuerSchutz

Deckenöffnung: Länge 140cm, Breite 70cm
Konstruktionshöhe ca. 40cm (Dachüberstand 22cm
erforderl.) lichte Raumhöhe ca. 250cm

Flachdachausstieg:
GFK-Satteldach (lichtgrau RAL 7035); integrierte
Hinterlüftung; beidseitige Verriegelung; vorbereitet
für Profilzylinder-Schloss; Einhandbedienung;
selbstöffnend durch Gasdruckfedern; stabile Verbindung
von Bodentreppen- und Flachdachkasten durch
verschraubte Verbindungslaschen aus Aluminium; oben ein
umlaufendes Wetterschutzprofil aus Aluminium auf
Gehrung; Zusatzstufe aus Aluminium

Schloss mit Profilzylinder (PZ) für Flachdach-Deckel
(inkl. 2 Schlüssel)

Bodentreppe
(DIN EN 14975, DIN 3193) in Möbelqualität (weißer
Deckel, weiße Kunststoffdeckleisten auf Gehrung)
Schadstoffarm geprüft DIN EN ISO 16516, TVOC/HCHO
deutlich unter den Grenzwerten des Sentinel Haus
Instituts

Fachgerecht eingebaut als einbaufertiges System inkl.
FeuerSchutz FS90 2S mit Feuerwiderstandsdauer 90
Minuten von oben und unten (DIN 4102-2) Einbaufuge
feuerhemmend durch geprüftes Deckenanschluss-System
(Blähstreifen+ Fugenzöpfe) mit WärmeSchutz WS3D
(Dämmung+Dichtung+ Deckenanschluss für luftdichten
Einbau)

Treppenteil: Typ GutHolz: dreiteilig, Hartholzstufen,
Stufentiefe 9cm, gerillt, in Wangen mit
Schwalbenschwanznut verleimt

Schloss: mit Profilzylinder (PZ) für Bodentreppe mit
beidseitigem FeuerSchutz (inkl. 2 Schlüssel)
Menge: 1,000 Stck

**01.07.0060 Flachdachausstieg mit Treppe - Wärmeschutz, PH**
*** Bedarfsposition ohne GB
Typ: Wellhöfer Flachdachausstieg mit Bodentreppe mit
WärmeSchutz WSPH gemäß Passivhaus-Zertifikat

Deckenöffnung: Länge 140cm, Breite 70cm
Konstruktionshöhe ca. 40cm (Dachüberstand 22cm
erforderl.) lichte Raumhöhe ca. 250cm

Flachdachausstieg:
GFK-Satteldach (lichtgrau RAL 7035); integrierte
Hinterlüftung; beidseitige Verriegelung; vorbereitet
für Profilzylinder-Schloss; Einhandbedienung;
selbstöffnend durch Gasdruckfedern; stabile Verbindung
von Bodentreppen- und Flachdachkasten durch
verschraubte Verbindungslaschen aus Aluminium; oben ein
umlaufendes Wetterschutzprofil aus Aluminium auf
Gehrung; Zusatzstufe aus Aluminium

Schloss mit Profilzylinder (PZ) für Flachdach-Deckel
(inkl. 2 Schlüssel)

Bodentreppe
(DIN EN 14975, DIN 3193) in Möbelqualität (weißer
Deckel, weiße Kunststoffdeckleisten auf Gehrung),
Treppe gemäß Passivhaus-Zertifikat: Doppeldämmung,
Doppeldichtung; Schadstoffarm geprüft DIN EN ISO 16516,
TVOC/HCHO deutlich unter den Grenzwerten des Sentinel
Haus Instituts

Fachgerecht eingebaut als zertifiziertes System:
Einbaufuge gemäß Passivhaus-Zertifikat
PH-Anschluss-System (Dichtband + Dämmzöpfe +
Schüttdämmung), Wärmebrückenverlust- koeffizient =0,05
W/(mK) in Holzbalken- decke, =0,07 W/(mK) in Betondecke
Dämmwert U =0,48 W/(m K), Zertifizierte Passivhaus-Komponente kaltes Klima Passivhaus Institut
Darmstadtt

Treppenteil: Typ GutHolz: dreiteilig, Hartholzstufen,
Stufentiefe 9cm, gerillt, in Wangen mit
Schwalbenschwanznut verleimt

Riegelschloss mit Rundzylinder für Bodentreppe mit 2
Schlüssel
Menge: 1,000 Stck

**01.07.0070 Schutzgeländer**
Schutzgeländer am Flachdachausstieg
Menge: 1,000 Stck

### Bereich 02 Mehrfamilienhaus - Am Stadtbad 49

#### Abschnitt 02.01 MFH Am Stadtbad 49

**02.01.0010 MFH Am Stadtbad 49**
baugleiches Gebäude wie Hausnummer 47
Menge: 1,000 Stck

### Bereich 03 Mehrfamilienhaus - Am Stadtbad 51

#### Abschnitt 03.01 MFH Am Stadtbad 51

**03.01.0010 MFH Am Stadtbad 51**
baugleiches Gebäude wie Hausnummer 47
Menge: 1,000 Stck

USt %: 19,00
